# Sanierung Bettenhaus 2
Angebotsaufforderung (GAEB 90, DA83)
Eröffnung: 17.08.21 11:10
Währung: EUR
Auftraggeber: Sportschule Baden-Baden Steinbach im Badischen Sportbund Fre

## Schlosserarbeiten
Datum: 14.07.21

### 01 Schlosserarbeiten

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Baustelleneinrichtung

*Hinweis*

**01.01.0001 Baustelleneinrichtung**
Baustelleneinrichtung, Energiekosten und Baustellenkoordination, Baustelleneinrichtung für Geräte,
Maschinen sowie Material, etc., Transport sämtlicher
Materialien auf Baustelle, einschliesslich
Hebewerkzeuge und erforderlicher  Krankosten.
Menge: 1,000 psch

**01.01.0002 Werkstattzeichnungen**
Erstellen von prüffähigen Werkstatt- u. Konstruktionszeichnungen, für die gesamte zu liefernden Leiteranlage
mit Podest und Geländern.
Menge: 1,000 psch

#### 01.02 Aussenleiter

**01.02.0001 Aussenpodest**
Herstellung, Lieferung und Montage eines Aussenpodests
Podest:  1 Stck. LxB=1.500x
1.500mm
Mit 4 Fussplatten 200x10x200 u. 8 Hilti HST3-R-M12
(Edelstahl) e=180mm, auf dem Pultdach befestigt.
Profil Podestwangen:  2 Stck. U160mm,
L=ges.3.300mm
mit 2 M12 befestigt mit 4 Stirnplatten 180x12x180mm an
4 Stck. Rundstützen.
Profil Rundstütze Podest: 4 Stck. Ø 70x2,9mm, l=500mm
L=ges.2.000mm
Inkl. Liefern und montieren von Gitterrosten auf
Austrittsodest, Gitterrosttritte als Schweißpressroste
(SP) mit umlaufendem Rahmen verschweißt, mit
Sicherheitsaustrittskante.
Maschenweite der Gitterroste SP 30/30
Sicherheitsantrittskante als angeschweißter
Streifen aus Rillen- oder Lochprofil.
Menge: 1,000 Stck

**01.02.0002 Leiterkonstruktion**
Herstellung, Lieferung und Montage einer
Stufenanlegeleiter  gerade 1-läufig mitbeidseitigem
Handlauf und Geländer aus Aluminium, mit Plattform und
beidseitigem Handlauf.
Das Austrittspodest der Leiter wird auf dem Podest auf
dem Pultdach in 2 Ösen einghängt (inkl. Einhängeset
Ø30mm).
Laufbreite:  500 mm zwischen den
Holmen
Geschosshöhen:  3.500mm v. OK Pflasterbelag
bis Austrittspodest auf Pultadach
Leiter:  1 Stck. mit 15 Sprossen
Länge:  ca. 3.500mm
Plattformlänge:  450mm
Plattformbreite:  500mm
Material Plattform: Alu gerieft
Stufentiefe:  85mm
Stufenabstand:  230mm
Ausladung:  1.900mm
Anstellwinkel:  68°
Gewicht:  24,5kg
Belastung: 300kg gesamt

Fabrikat: HYMER Stufenaufgstieg oder gleichwertig.

Angeb.: Fabrikat:_________________________________
  (vom Bieter
einzutragen)
Menge: 1,000 Stck

**01.02.0003 Geländerpfosten, Aussenpodest**
Geländerpfosten aus Rundprofil für vorbeschriebenes
Austrittspodest, bestehend aus:
-Pfosten als einfacher Rundstahl S355, Ø40mm,
 Länge ca. 1,00m, mit angeschweisten Geländerfüllungen,
 sowie Befestigung des Pfostens am Austrittspodest.
 Verschraubung der Pfosten mit den vorbeschriebenen
 Flachstahlkurzstücken mit Schlüsselschrauben M12,
HAST-
 R. An Geländerpfosten werden oben und unten runde Endkappen angeschweist.
 Alle Stahlteile feuerverzinkt nach DIN 50976
 Einbauort: Aussen, Stadionseite
Menge: 8,000 Stck

**01.02.0004 Geländerfüllungen, Aussenpodest**
Geländerfüllungen aus Rundstahl-Profilen für
vorbeschriebene, bestehend aus:
-Ober und Untergurt als Rundstab Ø20mm S355,
 mit senkrechten Füllungen aus Rundstäben DM12mm,
 im Abstand von max. 11cm, Rahmen und Füllstäbe
 miteinander voll verschweißt, Schweißnaht 4mm.
 Befestigung der Füllungen an den vorbeschriebenen
 Pfosten mit Schweißnaht 4mm.
 Hinweis: Abrechnung der Geländerfüllung nach lfm
 Handlauf aus verzinktem Rundrohr Ø42mm
 Alle Stahlteile feuerverzinkt nach DIN 50976
 Inkl. 4 Eckausbildungen
 Einbauort: Aussen auf Stadionseite
Menge: 6,000 m

**01.02.0005 Sicherheitsschranke**
Sicherheitsschranke, selbstschliessend, zum Schutz
gegen Herunterfallen in Polyurethan.
Breite=120mm
Höhe:  65mm
Farbe: gelb
FabrikT: Fa. Stein/HGS, o.glw.

ang. Fabrikat:_________________________________
  (vom Bieter
auszufüllen)
Menge: 1,000 St

#### 01.03 Stundenlohnarbeiten

**01.03.0001 Vorarbeiter, Stundenlohnarbeiten**
Für evtl. erforderliche Arbeiten, die nicht im
Leistungsverzeichnis erfaßt sind und gegen Nachweis zur
Ausführung kommen, werden verrechnet für:
Vorarbeiter
Menge: 5,000 Std

**01.03.0002 Facharbeiter, Stundenlohnarbeiten**
Für evtl. erforderliche Arbeiten, die nicht im
Leistungsverzeichnis erfaßt sind und gegen Nachweis zur
Ausführung kommen, werden verrechnet für:
Facharbeiter
Menge: 5,000 Std

**01.03.0003 Helfer, Stundenlohnarbeiten**
Für evtl. erforderliche Arbeiten, die nicht im
Leistungsverzeichnis erfaßt sind und gegen Nachweis zur
Ausführung kommen, werden verrechnet für:
Helfer
Menge: 5,000 Std

USt %: 19,00
